# Válvula

- Propriedade do ficheiro: CYPE INGENIEROS, S.A.
- Formato: FIEBDC-3/2002
- Moeda: EUR
- Custos indirectos: 3.00 %
- IVA: 23.00 %

## I Instalações

### IC Aquecimento, arrefecimento, climatização e A.Q.S.

#### ICS Sistemas de condução de água

**ICS075** Ud Válvula.
Válvula de esfera de latão niquelado para enroscar de 3/8". Inclusive elementos de montagem e acessórios necessários para o seu correcto funcionamento.
Inclui: Marcação. Colocação. Ligação. Verificação do seu correcto funcionamento.
Critério de medição de projecto: Número de unidades previstas, segundo documentação gráfica de Projecto.
Critério de medição de obra: Medir-se-á o número de unidades realmente executadas segundo especificações de Projecto.

| Código | Un | Descrição | Rendimento | Preço | Importância |
|---|---|---|---|---|---|
| mt37sve010a | Ud | Válvula de esfera de latão niquelado para enroscar de 3/8". (material) | 1.000 | 3.24 | 3.24 |
| mt38www012 | Ud | Material auxiliar para instalações de aquecimento e A.Q.S. (material) | 0.100 | 2.10 | 0.21 |
| mo004 | h | Oficial de 1ª instalador de aquecimento. (mão de obra) | 0.100 | 20.72 | 2.07 |
| mo103 | h | Ajudante de instalador de aquecimento. (mão de obra) | 0.100 | 19.64 | 1.96 |
| % | % | Custos directos complementares | 2 % | 7.48 | 0.15 |
|  |  | Custos directos |  |  | 7.63 |
