# Aerotermo

- Propriedade do ficheiro: CYPE INGENIEROS, S.A.
- Formato: FIEBDC-3/2002
- Moeda: EUR
- Custos indirectos: 3.00 %
- IVA: 23.00 %

## I Instalações

### IC Aquecimento, arrefecimento, climatização e A.Q.S.

#### ICF Unidades não autónomas de climatização

**ICF110** Ud Aerotermo.
Aerotermo de água quente para instalação solar térmica, alimentação monofásica a 230 V, potência dissipadora de 8 kW para uma temperatura de entrada da água de 90°C e uma temperatura de saída de 77°C (caudal de água de 0,6 m³/h), de 780x555x362 mm, com um ventilador de 285 W de potência, modelo DGS401 A/4 "LUMELCO". Totalmente montado, ligado e colocado em funcionamento pela empresa instaladora para a verificação do seu correcto funcionamento.
Inclui: Implantação da unidade. Colocação e fixação da unidade. Ligado com as redes de abastecimento de água e eléctrica. Colocação em funcionamento.
Critério de medição de projecto: Número de unidades previstas, segundo documentação gráfica de Projecto.
Critério de medição de obra: Medir-se-á o número de unidades realmente executadas segundo especificações de Projecto.

| Código | Un | Descrição | Rendimento | Preço | Importância |
|---|---|---|---|---|---|
| mt38csl610aaa | Ud | Aerotermo de água quente para instalação solar térmica, alimentação monofásica a 230 V, potência dissipadora de 8 kW para uma temperatura de entrada da água de 90°C e uma temperatura de saída de 77°C (caudal de água de 0,6 m³/h), de 780x555x362 mm, com um ventilador de 285 W de potência, modelo DGS401 A/4 "LUMELCO". (material) | 1.000 | 1145.00 | 1145.00 |
| mo005 | h | Oficial de 1ª instalador de ar condicionado. (mão de obra) | 3.267 | 20.72 | 67.69 |
| mo104 | h | Ajudante de instalador de ar condicionado. (mão de obra) | 3.267 | 19.64 | 64.16 |
| % | % | Custos directos complementares | 2 % | 1276.85 | 25.54 |
|  |  | Custos directos |  |  | 1302.39 |
